# Junta de dilatación en cubierta plana no transitable, no ventilada. Impermeabilización con láminas asfálticas

- Propiedad del archivo: CYPE Ingenieros S.A.
- Formato: FIEBDC-3/2016
- Programa: Generador de precios de la construcción. CYPE Ingenieros, S.A.
- Fecha: 23/01/2025
- Divisa: EUR
- Costes indirectos: 3 %
- IVA: 21 %

## Q Cubiertas

### QD Planas no transitables, no ventiladas

#### QDF Puntos singulares

**QDF010** m Junta de dilatación en cubierta plana no transitable, no ventilada. Impermeabilización con láminas asfálticas.
Junta de dilatación en cubierta plana no transitable, no ventilada, autoprotegida, tipo convencional. Impermeabilización: dos bandas de adherencia, de lámina de betún modificado con elastómero SBS, LBM(SBS)-30-FP, Morterplas SBS FP 3 KG Band 33 "SOPREMA", de 33 cm de anchura, masa nominal 3 kg/m², con armadura de fieltro de poliéster reforzado y estabilizado de 140 g/m², con film plástico termofusible en ambas caras, de 30 cm de anchura cada una, totalmente adheridas al soporte con soplete, a cada lado de la junta, previa imprimación con emulsión asfáltica aniónica sin cargas tipo EA Emufal Primer, "SOPREMA"; banda de refuerzo de 33 cm de anchura, realizada a partir de lámina de betún modificado con elastómero SBS, LBM(SBS)-40-FP, Morterplas SBS FP 4 KG "SOPREMA", con armadura de fieltro de poliéster reforzado y estabilizado de 160 g/m², de superficie no protegida, formando un fuelle sin adherir en la zona de la junta; cordón de relleno para junta de dilatación, de masilla con base bituminosa tipo BH-II, de 25 mm de diámetro; y banda de terminación de 33 cm de anchura, realizada a partir de lámina de betún modificado con elastómero SBS, LBM(SBS)-50/G-FP, Morterplas SBS FPV 5 KG MIN "SOPREMA", con armadura de fieltro de poliéster reforzado y estabilizado de 160 g/m², con autoprotección mineral de color gris soldada a la impermeabilización continua de la cubierta, formando un fuelle sin adherir en la zona de la junta, sobre el cordón de relleno.
Incluye: Limpieza y preparación de la superficie. Aplicación de la emulsión asfáltica. Colocación de las bandas de adherencia. Colocación de la banda de refuerzo. Colocación del cordón de relleno en el interior de la junta. Colocación de la banda de terminación.
Criterio de medición de proyecto: Longitud medida en proyección horizontal, según documentación gráfica de Proyecto.
Criterio de medición de obra: Se medirá, en proyección horizontal, la longitud realmente ejecutada según especificaciones de Proyecto.

| Código | Ud | Descripción | Rendimiento | Precio | Importe |
|---|---|---|---|---|---|
| mt14ies010g | kg | Emulsión asfáltica aniónica sin cargas tipo EA Emufal Primer, "SOPREMA", según UNE 104231. (material) | 0.18 | 2.28 | 0.410 |
| mt14lds100d | m | Banda de refuerzo de lámina de betún modificado con elastómero SBS, LBM(SBS)-30-FP, Morterplas SBS FP 3 KG Band 33 "SOPREMA", de 33 cm de anchura, con film plástico termofusible en ambas caras. (material) | 0.6 | 2.93 | 1.758 |
| mt14lds010bm | m² | Lámina de betún modificado con elastómero SBS, LBM(SBS)-40-FP, Morterplas SBS FP 4 KG "SOPREMA", masa nominal 4 kg/m², con armadura de fieltro de poliéster reforzado y estabilizado de 160 g/m², de superficie no protegida. Según UNE-EN 13707. (material) | 0.347 | 7.09 | 2.460 |
| mt15sja010q | m | Cordón de relleno para junta de dilatación, de masilla con base bituminosa tipo BH-II, de 25 mm de diámetro, según UNE 104233. (material) | 1.05 | 3.11 | 3.266 |
| mt14lsa010bha | m² | Lámina de betún modificado con elastómero SBS, LBM(SBS)-50/G-FP, Morterplas SBS FPV 5 KG MIN "SOPREMA", masa nominal 5 kg/m², con armadura de fieltro de poliéster reforzado y estabilizado de 160 g/m², con autoprotección mineral de color gris. Según UNE-EN 13707. (material) | 0.33 | 8.32 | 2.746 |
| mo029 | h | Oficial 1ª aplicador de láminas impermeabilizantes. (mano de obra) | 0.14 | 23.1 | 3.234 |
| mo067 | h | Ayudante aplicador de láminas impermeabilizantes. (mano de obra) | 0.14 | 21.94 | 3.072 |
| % | % | Costes directos complementarios | 2 % | 16.946 | 0.339 |
|  |  | Costes directos |  |  | 17.285 |

Residuos:
- colocación: mt14ies010g Emulsión asfáltica aniónica sin cargas tipo EA Emufal Primer, "SOPREMA", según UNE 104231; factor de residuo 0.007
- colocación: mt14lds100d; factor de residuo 0.07
- colocación: mt14lds010bm; factor de residuo 0.0641338
- colocación: mt15sja010q; factor de residuo 0.06
- colocación: mt14lsa010bha; factor de residuo 0.0580704

## Recursos

**mt14ies010g** kg Emulsión asfáltica aniónica sin cargas tipo EA Emufal Primer, "SOPREMA", según UNE 104231
Datos técnicos: Coste energético 31.940 MJ; Emisión de CO2 0.230 kg; Código LER 17 03 02; Masa del elemento 1 kg; Volumen 0.001 m3

**mt14lds100d** m Banda de refuerzo de lámina de betún modificado con elastómero SBS
Datos técnicos: Coste energético 58.457 MJ; Emisión de CO2 1.660 kg; Código LER 17 03 02; Masa del elemento 0.99 kg; Volumen 0.00099 m3
Residuos:
- embalaje: re170203 Plástico. (componente de residuo); rendimiento 0.02 kg; Código LER 17 02 03; Masa del elemento 1 kg; Volumen 0.001667 m3

**mt14lds010bm** m² Lámina de betún modificado con elastómero SBS
Datos técnicos: Coste energético 233.529 MJ; Emisión de CO2 6.577 kg; Código LER 17 03 02; Masa del elemento 4 kg; Volumen 0.004 m3
Residuos:
- embalaje: re170203 Plástico; rendimiento 0.053 kg

**mt15sja010q** m Cordón de relleno para junta de dilatación
Datos técnicos: Coste energético 0.449 MJ; Emisión de CO2 0.053 kg; Código LER 17 03 02; Masa del elemento 0.008 kg; Volumen 0.000008 m3
Residuos:
- embalaje: re150101 Envases de papel y cartón. (componente de residuo); rendimiento 0.058 kg; Código LER 15 01 01; Masa del elemento 1 kg; Volumen 0.001333 m3

**mt14lsa010bha** m² Lámina de betún modificado con elastómero SBS
Datos técnicos: Coste energético 122.654 MJ; Emisión de CO2 2.373 kg; Código LER 17 03 02; Masa del elemento 5 kg; Volumen 0.005 m3
Residuos:
- embalaje: re170203 Plástico; rendimiento 0.057 kg
