# Impermeabilización bajo revestimiento en locales húmedos, con láminas asfálticas

- Propiedad del archivo: CYPE INGENIEROS, S.A.
- Formato: FIEBDC-3/2002
- Divisa: EUR
- Costes indirectos: 3.00 %
- IVA: 21.00 %

## N Aislamientos e impermeabilizaciones

### NI Impermeabilizaciones

#### NIH Locales húmedos

**NIH005** m² Impermeabilización bajo revestimiento en locales húmedos, con láminas asfálticas.
Impermeabilización bajo revestimiento cerámico o pétreo, en paramentos verticales y horizontales de locales húmedos, con lámina impermeabilizante autoadhesiva de betún modificado con elastómero (SBS), LBA-20-PE, con armadura de fieltro de poliéster reforzado y estabilizado de 160 g/m², con geotextil de polietileno TEXFace® de 160 g/m² que actúa como autoprotección superior y plástico desechable siliconado en la cara inferior, previa imprimación con emulsión asfáltica aniónica sin cargas tipo EA Emufal Primer, "SOPREMA".
Criterio de valoración económica: El precio no incluye el revestimiento.
Incluye: Corte y preparación de las láminas asfálticas. Extendido del adhesivo cementoso. Colocación de la impermeabilización.
Criterio de medición de proyecto: Superficie medida según documentación gráfica de Proyecto.
Criterio de medición de obra: Se medirá la superficie realmente ejecutada según especificaciones de Proyecto.

| Código | Ud | Descripción | Rendimiento | Precio | Importe |
|---|---|---|---|---|---|
| mt14ies010h | kg | Emulsión asfáltica aniónica sin cargas tipo EA Emufal Primer, "SOPREMA", según UNE 104231. (material) | 0.200 | 1.65 | 0.33 |
| mt14lar010g | m² | Lámina impermeabilizante autoadhesiva de betún modificado con elastómero (SBS), LBA-20-PE, con armadura de fieltro de poliéster reforzado y estabilizado de 160 g/m², con geotextil de polietileno TEXFace® de 160 g/m² que actúa como autoprotección superior y plástico desechable siliconado en la cara inferior, y coeficiente de difusión frente al gas radón 2x10-12 m²/s. Según UNE-EN 13707. (material) | 1.200 | 6.01 | 7.21 |
| mo029 | h | Oficial 1ª aplicador de láminas impermeabilizantes. (mano de obra) | 0.150 | 22.13 | 3.32 |
| mo067 | h | Ayudante aplicador de láminas impermeabilizantes. (mano de obra) | 0.150 | 21.02 | 3.15 |
| % | % | Costes directos complementarios | 2 % | 14.01 | 0.28 |
|  |  | Costes directos |  |  | 14.29 |
