# Aislamiento térmico por el exterior de cubiertas inclinadas, sobre soporte continuo de hormigón

- Propiedad del archivo: CYPE Ingenieros S.A.
- Formato: FIEBDC-3/2016
- Programa: Generador de precios de la construcción. CYPE Ingenieros, S.A.
- Fecha: 23/05/2025
- Divisa: EUR
- Costes indirectos: 3 %
- IVA: 21 %

## N Aislamientos e impermeabilizaciones

### NA Aislamientos térmicos

#### NAN Cubiertas inclinadas

**NAN020** m² Aislamiento térmico por el exterior de cubiertas inclinadas, sobre soporte continuo de hormigón.
Aislamiento térmico por el exterior de cubiertas inclinadas, sobre soporte continuo de hormigón, formado por: espuma rígida de poliuretano con una densidad mínima de 35 kg/m³ y 30 mm de espesor medio mínimo, fabricada "in situ" y proyectada sobre el forjado de cubierta, recubierta posteriormente con una capa de regularización de mortero de cemento, industrial, M-5.
Incluye: Limpieza del soporte. Proyección de la espuma de poliuretano. Vertido, extendido y regleado de la capa de mortero de regularización.
Criterio de medición de proyecto: Superficie medida según documentación gráfica de Proyecto.
Criterio de medición de obra: Se medirá la superficie realmente ejecutada según especificaciones de Proyecto.

| Código | Ud | Descripción | Rendimiento | Precio | Importe |
|---|---|---|---|---|---|
| mt16poc010b | m² | Espuma rígida de poliuretano proyectado "in situ", densidad mínima 35 kg/m³, espesor medio mínimo 30 mm, aplicado en cubiertas inclinadas, según UNE-EN 14315-1. (material) | 1.05 | 6.01 | 6.311 |
| mt08aaa010a | m³ | Agua. (material) | 0.007 | 1.5 | 0.011 |
| mt09mif010ca | t | Mortero industrial para albañilería, de cemento, color gris, categoría M-5 (resistencia a compresión 5 N/mm²), suministrado en sacos, según UNE-EN 998-2. (material) | 0.038 | 53.48 | 2.032 |
| mq08mpa030 | h | Maquinaria para proyección de productos aislantes. (maquinaria) | 0.1 | 17.08 | 1.708 |
| mo030 | h | Oficial 1ª aplicador de productos aislantes. (mano de obra) | 0.095 | 23.1 | 2.195 |
| mo068 | h | Ayudante aplicador de productos aislantes. (mano de obra) | 0.095 | 21.94 | 2.084 |
| mo113 | h | Peón ordinario construcción. (mano de obra) | 0.1 | 21.69 | 2.169 |
| % | % | Costes directos complementarios | 2 % | 16.510 | 0.330 |
|  |  | Costes directos |  |  | 16.840 |

Residuos:
- colocación: mt16poc010b; factor de residuo 0.0230238
- colocación: mt09mif010ca; factor de residuo 0.0189

## Recursos

**mt16poc010b** m² Espuma rígida de poliuretano proyectado "in situ"
Datos técnicos: Coste energético 151.389 MJ; Emisión de CO2 7.350 kg; Código LER 17 06 04; Masa del elemento 1.05 kg; Volumen 0.00175 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3
