# Aislamiento acústico a ruido aéreo en trasdosado autoportante de placas, con complejos multicapa fijados al paramento y paneles entre montantes

- Propiedad del archivo: CYPE Ingenieros S.A.
- Formato: FIEBDC-3/2016
- Programa: Generador de precios de la construcción. CYPE Ingenieros, S.A.
- Fecha: 23/05/2025
- Divisa: EUR
- Costes indirectos: 3 %
- IVA: 21 %

## N Aislamientos e impermeabilizaciones

### NB Aislamientos acústicos

#### NBO Trasdosados

**NBO020** m² Aislamiento acústico a ruido aéreo en trasdosado autoportante de placas, con complejos multicapa fijados al paramento y paneles entre montantes.
Aislamiento acústico a ruido aéreo, en trasdosado autoportante de placas, realizado con complejo multicapa Tecsound 2FT 80, "SOPREMA", de 12,5 mm de espesor, 8,2 kg/m² de masa superficial, formado por dos fieltros textiles adheridos térmicamente a una lámina viscoelástica de alta densidad, colocado a tope y fijado al paramento con fijaciones; y panel semirrígido de lana mineral, espesor 45 mm, según UNE-EN 13162, colocado entre los montantes de la estructura portante.
Incluye: Corte del aislamiento a colocar sobre el paramento. Colocación del aislamiento sobre el paramento. Fijación del aislamiento. Sellado de juntas y uniones. Corte del aislamiento a colocar entre los montantes. Colocación del aislamiento entre los montantes. Resolución de puntos singulares.
Criterio de medición de proyecto: Superficie medida según documentación gráfica de Proyecto.
Criterio de medición de obra: Se medirá la superficie realmente ejecutada según especificaciones de Proyecto.

| Código | Ud | Descripción | Rendimiento | Precio | Importe |
|---|---|---|---|---|---|
| mt16afs010j | Ud | Taco de expansión y clavo de polipropileno reforzado con fibra de vidrio con espiga de polipropileno Fijación PT-H "SOPREMA", de 70 mm de longitud, con aro de estanqueidad, para fijación mecánica de paneles aislantes. (material) | 4 | 0.12 | 0.480 |
| mt16pts030Pe | m² | Complejo multicapa Tecsound 2FT 80, "SOPREMA", de 12,5 mm de espesor, 8,2 kg/m² de masa superficial, formado por dos fieltros textiles adheridos térmicamente a una lámina viscoelástica de alta densidad, resistencia térmica 0,58 m²K/W, Euroclase F de reacción al fuego según UNE-EN 13501-1; con 50 dB de índice global de reducción acústica, Rw. (material) | 1.05 | 16.7 | 17.535 |
| mt16lra060b | m² | Panel semirrígido de lana mineral, espesor 45 mm, según UNE-EN 13162, Euroclase A1 de reacción al fuego según UNE-EN 13501-1 y factor de resistencia a la difusión del vapor de agua 1. (material) | 1.05 | 5.74 | 6.027 |
| mo054 | h | Oficial 1ª montador de aislamientos. (mano de obra) | 0.2 | 23.74 | 4.748 |
| mo101 | h | Ayudante montador de aislamientos. (mano de obra) | 0.2 | 21.94 | 4.388 |
| % | % | Costes directos complementarios | 2 % | 33.178 | 0.664 |
|  |  | Costes directos |  |  | 33.842 |

Residuos:
- colocación: mt16pts030Pe; factor de residuo 0.035
- colocación: mt16lra060b; factor de residuo 0.048

## Recursos

**mt16pts030Pe** m² Complejo multicapa Tecsound 2FT 80
Datos técnicos: Coste energético 281.318 MJ; Emisión de CO2 13.047 kg; Código LER 17 03 02; Masa del elemento 8.2 kg; Volumen 0.0082 m3
Residuos:
- embalaje: re170203 Plástico. (componente de residuo); rendimiento 0.07 kg; Código LER 17 02 03; Masa del elemento 1 kg; Volumen 0.001667 m3

**mt16lra060b** m² Panel semirrígido de lana mineral
Datos técnicos: Coste energético 49.135 MJ; Emisión de CO2 1.330 kg; Código LER 17 06 04; Masa del elemento 0.81 kg; Volumen 0.00135 m3
Residuos:
- embalaje: re170203 Plástico; rendimiento 0.024 kg
