# Impermeabilización de losa de cimentación, con láminas asfálticas

- Propiedad del archivo: CYPE Ingenieros S.A.
- Formato: FIEBDC-3/2016
- Programa: Generador de precios de la construcción. CYPE Ingenieros, S.A.
- Fecha: 22/10/2024
- Divisa: EUR
- Costes indirectos: 3 %
- IVA: 21 %

## N Aislamientos e impermeabilizaciones

### NI Impermeabilizaciones

#### NIC Cimentaciones

**NIC011** m² Impermeabilización de losa de cimentación, con láminas asfálticas.
Impermeabilización de losa de cimentación, con lámina de betún modificado con elastómero SBS, LBM(SBS)-60/G-FP, Morterplas SBS FP-T 6 KG MIN "SOPREMA", con armadura de fieltro de poliéster reforzado y estabilizado de 250 g/m², con autoprotección mineral de color gris, totalmente adherida al soporte con soplete, colocada con solapes en la base de la losa de cimentación, sobre una capa de hormigón de limpieza, previa imprimación con emulsión asfáltica aniónica sin cargas tipo EA Emufal Primer, "SOPREMA", y protegida con una capa antipunzonante de geotextil de polipropileno-polietileno, (125 g/m²), preparada para recibir directamente el hormigón de la losa de cimentación. Incluso banda de refuerzo de lámina de betún modificado con elastómero SBS, LBM(SBS)-30-FP, Morterplas SBS FP 3 KG Band 33 "SOPREMA", para la resolución del perímetro.
Criterio de valoración económica: El precio no incluye la capa de hormigón de limpieza.
Incluye: Limpieza y preparación de la superficie. Aplicación de la capa de imprimación. Colocación de la banda de refuerzo. Colocación de la lámina asfáltica. Colocación del geotextil. Resolución de puntos singulares.
Criterio de medición de proyecto: Superficie medida según documentación gráfica de Proyecto.
Criterio de medición de obra: Se medirá la superficie realmente ejecutada según especificaciones de Proyecto, incluyendo las entregas y los solapes.

| Código | Ud | Descripción | Rendimiento | Precio | Importe |
|---|---|---|---|---|---|
| mt14ies010h | kg | Emulsión asfáltica aniónica sin cargas tipo EA Emufal Primer, "SOPREMA", según UNE 104231. (material) | 0.5 | 1.65 | 0.825 |
| mt14lsa010bva | m² | Lámina de betún modificado con elastómero SBS, LBM(SBS)-60/G-FP, Morterplas SBS FP-T 6 KG MIN "SOPREMA", masa nominal 6 kg/m², con armadura de fieltro de poliéster reforzado y estabilizado de 250 g/m², con autoprotección mineral de color gris. Según UNE-EN 13707. (material) | 1.1 | 7.59 | 8.349 |
| mt14lds100d | m | Banda de refuerzo de lámina de betún modificado con elastómero SBS, LBM(SBS)-30-FP, Morterplas SBS FP 3 KG Band 33 "SOPREMA", de 33 cm de anchura, con film plástico termofusible en ambas caras. (material) | 0.5 | 2.38 | 1.190 |
| mt14gsa010ce | m² | Geotextil no tejido sintético, termosoldado, de polipropileno-polietileno, con una resistencia a la tracción longitudinal de 9,5 kN/m, una resistencia a la tracción transversal de 10 kN/m, una apertura de cono al ensayo de perforación dinámica según UNE-EN ISO 13433 inferior a 28 mm, resistencia CBR a punzonamiento 1,56 kN y una masa superficial de 125 g/m². (material) | 1.1 | 1.53 | 1.683 |
| mo029 | h | Oficial 1ª aplicador de láminas impermeabilizantes. (mano de obra) | 0.12 | 22.13 | 2.656 |
| mo067 | h | Ayudante aplicador de láminas impermeabilizantes. (mano de obra) | 0.12 | 21.02 | 2.522 |
| % | % | Costes directos complementarios | 2 % | 17.225 | 0.345 |
|  |  | Costes directos |  |  | 17.570 |

Residuos:
- colocación: mt14ies010h Emulsión asfáltica aniónica sin cargas tipo EA Emufal Primer, "SOPREMA", según UNE 104231; factor de residuo 0.007
- colocación: mt14lsa010bva; factor de residuo 0.061669
- colocación: mt14lds100d; factor de residuo 0.07
- colocación: mt14gsa010ce; factor de residuo 0.07

## Recursos

**mt14ies010h** kg Emulsión asfáltica aniónica sin cargas tipo EA Emufal Primer, "SOPREMA", según UNE 104231
Datos técnicos: Coste energético 31.940 MJ; Emisión de CO2 0.230 kg; Código LER 17 03 02; Masa del elemento 1 kg; Volumen 0.001 m3

**mt14lsa010bva** m² Lámina de betún modificado con elastómero SBS
Datos técnicos: Coste energético 347.845 MJ; Emisión de CO2 9.743 kg; Código LER 17 03 02; Masa del elemento 6 kg; Volumen 0.006 m3
Residuos:
- embalaje: re170203 Plástico. (componente de residuo); rendimiento 0.055 kg; Código LER 17 02 03; Masa del elemento 1 kg; Volumen 0.001667 m3

**mt14lds100d** m Banda de refuerzo de lámina de betún modificado con elastómero SBS
Datos técnicos: Coste energético 58.457 MJ; Emisión de CO2 1.660 kg; Código LER 17 03 02; Masa del elemento 0.99 kg; Volumen 0.00099 m3
Residuos:
- embalaje: re170203 Plástico; rendimiento 0.02 kg

**mt14gsa010ce** m² Geotextil no tejido sintético
Datos técnicos: Coste energético 14.790 MJ; Emisión de CO2 0.513 kg; Código LER 17 06 04; Masa del elemento 0.125 kg; Volumen 0.000208 m3
Residuos:
- embalaje: re170203 Plástico; rendimiento 0.024 kg
