# Aislamiento acústico a ruido aéreo entre placas, en trasdosado de placas, con láminas viscoelásticas

- Propiedad del archivo: CYPE INGENIEROS, S.A.
- Formato: FIEBDC-3/2002
- Divisa: EUR
- Costes indirectos: 3.00 %
- IVA: 21.00 %

## N Aislamientos e impermeabilizaciones

### NB Aislamientos acústicos

#### NBO Trasdosados

**NBO040** m² Aislamiento acústico a ruido aéreo entre placas, en trasdosado de placas, con láminas viscoelásticas.
Aislamiento acústico a ruido aéreo entre placas, en trasdosado de placas, formado por lámina viscoelástica autoadhesiva de alta densidad Tecsound SY 35 "SOPREMA", de 1,75 mm de espesor.
Incluye: Corte del aislamiento. Colocación del aislamiento en la placa ya montada. Resolución de puntos singulares.
Criterio de medición de proyecto: Superficie medida según documentación gráfica de Proyecto.
Criterio de medición de obra: Se medirá la superficie realmente ejecutada según especificaciones de Proyecto.

| Código | Ud | Descripción | Rendimiento | Precio | Importe |
|---|---|---|---|---|---|
| mt16pts020nyb | m² | Lámina viscoelástica autoadhesiva de alta densidad Tecsound SY 35 "SOPREMA", de 1,75 mm de espesor; con 55 dB de índice global de reducción acústica, Rw. (material) | 1.050 | 6.97 | 7.32 |
| mo054 | h | Oficial 1ª montador de aislamientos. (mano de obra) | 0.109 | 22.74 | 2.48 |
| mo101 | h | Ayudante montador de aislamientos. (mano de obra) | 0.109 | 21.02 | 2.29 |
| % | % | Costes directos complementarios | 2 % | 12.09 | 0.24 |
|  |  | Costes directos |  |  | 12.33 |
