# Sellado de junta de dilatación con masilla bituminosa premoldeada

- Propiedad del archivo: CYPE INGENIEROS, S.A.
- Formato: FIEBDC-3/2002
- Divisa: EUR
- Costes indirectos: 3.00 %
- IVA: 21.00 %

## N Aislamientos e impermeabilizaciones

### NI Impermeabilizaciones

#### NIJ Juntas

**NIJ010** m Sellado de junta de dilatación con masilla bituminosa premoldeada.
Sellado de junta de dilatación de 15 mm de anchura, en paramento vertical exterior, con cordón de relleno para junta de dilatación, de masilla con base bituminosa tipo BH-II, Joinfal "SOPREMA", sobre fondo de juntas para sellado en cordones de polietileno expandido, Juntalen 20 "SOPREMA", de 20 mm de diámetro; previa cubrición de la superficie de los flancos de la junta, para mejorar la adherencia de la masilla, con pintura asfáltica Sopradère "SOPREMA", a base de betún asfáltico modificado y cargas minerales en base solvente, de aplicación en frío; acabado mediante alisado del material con espátula.
Incluye: Limpieza del soporte. Protección de la superficie contigua a la junta. Relleno del fondo de la junta. Imprimación de los flancos de la junta. Aplicación de la masilla. Alisado final con espátula.
Criterio de medición de proyecto: Longitud medida según documentación gráfica de Proyecto.
Criterio de medición de obra: Se medirá la longitud realmente ejecutada según especificaciones de Proyecto.

| Código | Ud | Descripción | Rendimiento | Precio | Importe |
|---|---|---|---|---|---|
| mt15sjs020g | m | Fondo de juntas para sellado en cordones de polietileno expandido, Juntalen 20 "SOPREMA", de 20 mm de diámetro, para limitar la profundidad de la junta de dilatación. (material) | 1.000 | 0.54 | 0.54 |
| mt15sjs010d | m | Cordón de relleno para junta de dilatación, de masilla con base bituminosa tipo BH-II, Joinfal "SOPREMA", de 25 mm de diámetro, según UNE 104233. (material) | 1.050 | 2.27 | 2.38 |
| mt27pas010d | l | Pintura asfáltica Sopradère "SOPREMA", a base de betún asfáltico modificado y cargas minerales en base solvente, de aplicación en frío. (material) | 0.050 | 3.18 | 0.16 |
| mo112 | h | Peón especializado construcción. (mano de obra) | 0.523 | 21.12 | 11.05 |
| % | % | Costes directos complementarios | 2 % | 14.13 | 0.28 |
|  |  | Costes directos |  |  | 14.41 |
