# Cobertura de tejas asfálticas

- Propiedad del archivo: CYPE INGENIEROS, S.A.
- Formato: FIEBDC-3/2002
- Divisa: EUR
- Costes indirectos: 3.00 %
- IVA: 21.00 %

## Q Cubiertas

### QU Componentes de cubiertas inclinadas y curvas

#### QUS De tejas asfálticas

**QUS010** m² Cobertura de tejas asfálticas.
Cobertura de tejas asfálticas, Tegola Canadese Standard "SOPREMA", color Marrón Jaspeado, armadas con fieltro de fibra de vidrio, protegidas en su cara externa con gránulos minerales y en su cara interior con arena fina como material antiadherente, fijadas mecánicamente al soporte, previa aplicación de emulsión asfáltica aniónica con cargas tipo EB en perímetro y puntos singulares, en cubierta inclinada, con una pendiente del 45% al 175%. Incluso clavos para la fijación de las tejas asfálticas.
Criterio de valoración económica: El precio no incluye la resolución de puntos singulares ni las piezas especiales de la cobertura.
Incluye: Imprimación de la superficie soporte de la cobertura, en perímetro y puntos singulares. Fijación de las tejas asfálticas.
Criterio de medición de proyecto: Superficie medida en verdadera magnitud, según documentación gráfica de Proyecto.
Criterio de medición de obra: Se medirá, en verdadera magnitud, la superficie realmente ejecutada según especificaciones de Proyecto.

| Código | Ud | Descripción | Rendimiento | Precio | Importe |
|---|---|---|---|---|---|
| mt13tas010a | m² | Teja asfáltica, Tegola Canadese Standard "SOPREMA", color Marrón Jaspeado, armada con fieltro de fibra de vidrio, protegida en su cara externa con gránulos minerales y en su cara interior con arena fina como material antiadherente, según UNE-EN 544. (material) | 1.100 | 15.66 | 17.23 |
| mt13piz050 | kg | Elementos de sujeción de acero inoxidable (clavos, ganchos, puntas, etc.). (material) | 0.050 | 3.42 | 0.17 |
| mt14iea020c | kg | Emulsión asfáltica aniónica con cargas tipo EB, según UNE 104231. (material) | 0.050 | 3.30 | 0.17 |
| mo020 | h | Oficial 1ª construcción. (mano de obra) | 0.225 | 22.13 | 4.98 |
| mo077 | h | Ayudante construcción. (mano de obra) | 0.225 | 21.02 | 4.73 |
| % | % | Costes directos complementarios | 2 % | 27.28 | 0.55 |
|  |  | Costes directos |  |  | 27.83 |
