# Sellado de junta de dilatación con masilla bituminosa premoldeada

- Propiedad del archivo: CYPE Ingenieros S.A.
- Formato: FIEBDC-3/2016
- Programa: Generador de precios de la construcción. CYPE Ingenieros, S.A.
- Fecha: 22/10/2024
- Divisa: EUR
- Costes indirectos: 3 %
- IVA: 21 %

## N Aislamientos e impermeabilizaciones

### NI Impermeabilizaciones

#### NIJ Juntas

**NIJ010** m Sellado de junta de dilatación con masilla bituminosa premoldeada.
Sellado de junta de dilatación de 15 mm de anchura, en paramento vertical exterior, con cordón de relleno para junta de dilatación, de masilla con base bituminosa tipo BH-II, Joinfal "SOPREMA", sobre fondo de juntas para sellado en cordones de polietileno expandido, Juntalen 20 "SOPREMA", de 20 mm de diámetro; previa cubrición de la superficie de los flancos de la junta, para mejorar la adherencia de la masilla, con pintura asfáltica Sopradère "SOPREMA", a base de betún asfáltico modificado y cargas minerales en base solvente, de aplicación en frío; acabado mediante alisado del material con espátula.
Incluye: Limpieza del soporte. Protección de la superficie contigua a la junta. Relleno del fondo de la junta. Imprimación de los flancos de la junta. Aplicación de la masilla. Alisado final con espátula.
Criterio de medición de proyecto: Longitud medida según documentación gráfica de Proyecto.
Criterio de medición de obra: Se medirá la longitud realmente ejecutada según especificaciones de Proyecto.

| Código | Ud | Descripción | Rendimiento | Precio | Importe |
|---|---|---|---|---|---|
| mt15sjs020g | m | Fondo de juntas para sellado en cordones de polietileno expandido, Juntalen 20 "SOPREMA", de 20 mm de diámetro, para limitar la profundidad de la junta de dilatación. (material) | 1 | 0.54 | 0.540 |
| mt15sjs010d | m | Cordón de relleno para junta de dilatación, de masilla con base bituminosa tipo BH-II, Joinfal "SOPREMA", de 25 mm de diámetro, según UNE 104233. (material) | 1.05 | 2.27 | 2.384 |
| mt27pas010d | l | Pintura asfáltica Sopradère "SOPREMA", a base de betún asfáltico modificado y cargas minerales en base solvente, de aplicación en frío. (material) | 0.05 | 3.18 | 0.159 |
| mo112 | h | Peón especializado construcción. (mano de obra) | 0.523 | 21.12 | 11.046 |
| % | % | Costes directos complementarios | 2 % | 14.129 | 0.283 |
|  |  | Costes directos |  |  | 14.412 |

Residuos:
- colocación: mt15sjs020g; factor de residuo 0.044
- colocación: mt15sjs010d; factor de residuo 0.06
- colocación: mt27pas010d; factor de residuo 0.0105

## Recursos

**mt15sjs020g** m Fondo de juntas para sellado en cordones de polietileno expandido
Datos técnicos: Coste energético 8.448 MJ; Emisión de CO2 0.033 kg; Código LER 17 02 03; Masa del elemento 0.022 kg; Volumen 0.000037 m3
Residuos:
- embalaje: re170201 Madera. (componente de residuo); rendimiento 0.04 kg; Código LER 17 02 01; Masa del elemento 1 kg; Volumen 0.000909 m3

**mt15sjs010d** m Cordón de relleno para junta de dilatación
Datos técnicos: Coste energético 0.449 MJ; Emisión de CO2 0.053 kg; Código LER 17 03 02; Masa del elemento 0.008 kg; Volumen 0.000008 m3
Residuos:
- embalaje: re150101 Envases de papel y cartón. (componente de residuo); rendimiento 0.058 kg; Código LER 15 01 01; Masa del elemento 1 kg; Volumen 0.001333 m3

**mt27pas010d** l Pintura asfáltica Sopradère "SOPREMA"
Datos técnicos: Coste energético 6.009 MJ; Emisión de CO2 0.136 kg; Código LER 17 03 02; Masa del elemento 1.25 kg; Volumen 0.00125 m3
Residuos:
- embalaje: re170203 Plástico. (componente de residuo); rendimiento 0.023 kg; Código LER 17 02 03; Masa del elemento 1 kg; Volumen 0.001667 m3
