# Sellado de junta de dilatación con masilla elástica

- Propiedad del archivo: CYPE Ingenieros S.A.
- Formato: FIEBDC-3/2016
- Programa: Generador de precios de la construcción. CYPE Ingenieros, S.A.
- Fecha: 22/10/2024
- Divisa: EUR
- Costes indirectos: 3 %
- IVA: 21 %

## N Aislamientos e impermeabilizaciones

### NI Impermeabilizaciones

#### NIJ Juntas

**NIJ020** m Sellado de junta de dilatación con masilla elástica.
Sellado de junta de dilatación de 15 mm de anchura, en paramento vertical exterior, con masilla monocomponente a base de poliuretano, Alsan Flex 2711 CO "SOPREMA", sobre fondo de juntas para sellado en cordones de polietileno expandido, Juntalen 20 "SOPREMA", de 20 mm de diámetro; acabado mediante alisado del material con espátula.
Incluye: Limpieza del soporte. Protección de la superficie contigua a la junta. Relleno del fondo de la junta. Aplicación de la masilla.
Criterio de medición de proyecto: Longitud medida según documentación gráfica de Proyecto.
Criterio de medición de obra: Se medirá la longitud realmente ejecutada según especificaciones de Proyecto.

| Código | Ud | Descripción | Rendimiento | Precio | Importe |
|---|---|---|---|---|---|
| mt15sjs020g | m | Fondo de juntas para sellado en cordones de polietileno expandido, Juntalen 20 "SOPREMA", de 20 mm de diámetro, para limitar la profundidad de la junta de dilatación. (material) | 1 | 0.54 | 0.540 |
| mt15das100a | Ud | Cartucho de masilla monocomponente a base de poliuretano, Alsan Flex 2711 CO "SOPREMA", de 310 cm³, con dureza Shore A aproximada de 40, según UNE-EN ISO 868 y elongación a rotura >= 500%, según UNE-EN ISO 8339. (material) | 0.52 | 6.28 | 3.266 |
| mo112 | h | Peón especializado construcción. (mano de obra) | 0.218 | 21.12 | 4.604 |
| % | % | Costes directos complementarios | 2 % | 8.410 | 0.168 |
|  |  | Costes directos |  |  | 8.578 |

Residuos:
- colocación: mt15sjs020g; factor de residuo 0.044

## Recursos

**mt15sjs020g** m Fondo de juntas para sellado en cordones de polietileno expandido
Datos técnicos: Coste energético 8.448 MJ; Emisión de CO2 0.033 kg; Código LER 17 02 03; Masa del elemento 0.022 kg; Volumen 0.000037 m3
Residuos:
- embalaje: re170201 Madera. (componente de residuo); rendimiento 0.04 kg; Código LER 17 02 01; Masa del elemento 1 kg; Volumen 0.000909 m3
